# Sanierung Grundhof Krug Holnisser Weg 1a 24977 Grundhof
Angebotsaufforderung (GAEB DA XML 3.2, DA83)
Projekt: 23-020
Währung: EUR
Vergabeart: Öffentliche Ausschreibung
Eröffnung: 20.02.2024 11:00:00
Ende der Zuschlagsfrist: 04.04.2024
Abgabeort: großer Sitzungssaal Amt Langballig Süderende 1 24977 Langbal
Ausführungsbeginn: 01.04.2024
Ausführungsende: 16.08.2024
Auftraggeber: Gemeinde Grundhof, Süderende 1, 24977 Langballig
Erstellt mit: AVAPLAN, AVAPLAN win64bit 23.2.2.3201, 24.01.2024

## Vorbemerkung
Nachfolgend ausgeschrieben werden die Stahlbeton-, Maurer- und Putzarbeiten für den

Umbau- und die Sanierung des Grundhof Krug, Holnisser Weg 1a, 24977 Grundhof

Bauherr ist die Gemeinde Grundhof, vertreten über das Amt Langballig

Der Dorfkrug Grundhof soll ab März 2024 in allen Räumen saniert und umgebaut werden. Der Saal bleibt davon im wesentlichen unberührt. Begleitet werden diese Umbaumaßnahmen durch alle haustechnischen Gewerke.

Beim Bestandsgebäude handelt es sich um einen Gasthof mit Gaststube, Küche und angrenzendem Saal in Massivbauweise. Das Dachgeschoss oberhalb der Gaststätte ist ausgebaut.
Das Gebäude besitzt ein Mansarddach, dessen Schräge mit Betondachsteinen eingedeckt ist. Der Flachdachteil ist mit Bitumen eingedeckt. Am Saal ist der Betondachstein strassenseitig bis zum Boden heruntergezogen.
Auf der Südseite ist ein eingeschossiger Wintergarten als Stahl-Glaskonstruktion angebaut. Das Gebäude ist teilunterkellert.

Umfang der Arbeiten:
Im Erdgeschoss werden die Decken von Gastraum, Wintergarten und Eingangsbereich unter Berücksichtigung des Brandschutzes und der Akustik erneuert. Hinter der bisherigen Gardrobe wird ein Anbau im Massivbauweise als Behinderten-WC ergänzt. Das Obergeschoss oberhalb des Gastraumes wird entkernt und vollständig neu ausgebaut. Die Dachflächenfenster werden erneuert und neu aufgeteilt. Die Dachfläche wird saniert und die Fenster werden ausgetauscht.
Im KG werden die alten Kühlzellen demontiert und neue Nebenräume geschaffen.

Elektrotechnik:
Im Zuge der Sanierungsarbeiten am Grundhof Krug soll die gesamte Elektrotechnik erneuert werden. Die gesamte Elektrotechnik wird bauseitig demontiert und durch den Auftragnehmer Elektro neu installiert. Die Arbeiten beinhalten unter anderem eine neue Niederspannungshauptverteilung, eine Beleuchtungsanlage im Innen- und Außenbereich, eine Sicherheitsbeleuchtungsanlage über Einzelbatterieleuchten, eine Ladesäule, sowie eine Photovoltaikanlage.

Heizungs- und Sanitärarbeiten:
Im Zuge der Sanierung und Umbaumaßnahme Grundhof Krug wird die vorh. Wärmeversorgung von Ölkessel auf eine Gas-Brennwertheizung mit ca. 70 kW Leistung geändert, das Gebäude bekommt einen Erdgasanschluss der SH-Netz AG.
Der 15% Anteil der Wärmeversorgung aus Erneuerbaren Energien wird über eine Luft-Wasser-Wärmepumpe gedeckt.
Im KG und DG werden die Heizflächen und das Wärmenetz komplett erneuert und im EG ist eine Teilsanierung geplant.
Die vorh. Trinkwasserinstallation und zentrale WWB ist abgängig und wird komplett erneuert, inkl. neuem TW-Hausanschluss.
Die Warmwasserbereitung wird zukünftig dezentral mittels Durchlauferhitzer erzeugt.
Im DG entstehen 5 neue Unterkunftszimmer mit Pantryküche und eigenem Badezimmer und ein Personalraum mit Personal-WC, jedes Bad wird mit einer Dusche, einer Toilette und einem Waschtisch ausgestattet.
Im EG ist eine barrierefreie Toilette gemäß DIN 18040-1 geplant.

Lüftungsarbeiten:
Die innenliegende WC-Räume werden gemäß DIN 18017-3 entlüftet.
Die Gewerbeküche erhält eine Lüftungsanlage mit WRG mit 5750 m³/h, für die Außenluft und Fortluft werden Lüftungstürme montiert.

Küchentechnische Anlage:
Die Gewerbeküche wird größtenteils erneuert, im KG wird eine neue Tiefkühlzelle eingebaut.

Baustelleneinrichtung:
Flächen für Baustelleneinrichtungen sind im Vorwege mit der Bauleitung abzustimmen. Die Sicherung dieser Baustelleneinrichtungen obliegt dem Auftragnehmer.

Die Baustelleneinrichtung ist während der Bauzeit in erforderlichem Umfang vorzuhalten und nach Beendigung der Arbeiten zu räumen. Geländeflächen, auf denen sich Baustelleneinrichtungen befunden haben, sind dem früheren Zustand entsprechend wieder herzurichten. Der Untergrund besteht überwiegend aus Kies

Baustrom und Bauwasser:
Ein Baustrom und Bauwasseranschluss ist bauseits vorhanden, die Kosten hierfür werden umgelegt.

Umlagekosten:
Baustrom: 0,3 %
Bauwasser: 0,3 %
sanitäre Einrichtungen: 0,20 %
Baureinigung: 0,25 %
Bauwesenversicherung: 0,25 %

Ausführungszeitraum: 14. - 33. KW 2024

Eine Ortsbesichtungung wird dringend empfohlen.

Zum besseren Verständnis sind dem LV folgende Zeichnungen beigefügt:

1. Lageplan  M 1 : 500
2. Grundriss KellergeschossM 1 : 100
3. Grundriss Erdgeschoss GaststätteM 1 : 100
4. Grundriss Erdgeschoss Saal  M 1 : 100
5. Grundriss DachgeschossM 1 : 100
6. Ansicht Nord und SüdM 1 : 100
7. Ansicht Ost und WestM 1 : 100
8. Schnitt A-AM 1 : 100
9. Fundament / Grundriss WC-Anbau M 1 : 50
10. Detal SockelM 1 : 10
11. Detail Wandanschluss M 1 : 10
12. Schnitt WC-AnbauM 1 : 50
13. Statik Büro Struktur + Festigkeit

## Zusätzliche technische Vertragsbedinungen (ZTV)
Zusätzliche technische Vertragsbedinungen (ZTV)
1.1 Allgemeines:

 Für die Angebotsabgabe und Ausführung der Anlage sind
 maßgebend:

1.1.1  Allgemeine Vertragsbedingungen für Bauleistungen VOB-
 Teil A, B und C

1.1.2  Landesbauordnung Schleswig-Holstein

1.1.3  Alle einschlägigen, gültigen und zutreffenden DIN-, VDI- und
 VDE-Vorschriften, Technischen Richtlinen des DVGW und AB- Merkblätter

1.1.4  Besondere Bestimmungen und Vorschriften der Versorgungsunternehmen

1.1.5  Ausliegende Zeichnungen der Anlage

1.1.6  Nachstehendes Leistungsverzeichnis

1.1.7  Ausschreibungsanerkennung

1.2 Allgemeine Bestimmungen zum Angebot / Ausschreibung

Im Leistungsverzeichnis ist kein besonderer Titel für allgemeine
Kosten (Insgemein) enthalten.

Alle Kosten zur Erfüllung des Vertrages über die Lieferung einer
betriebsfertigen, funktionsfähigen und wirtschaftlichen Anlage,
soweit diese nicht ausdrücklich als bauseits erwähnt werden, sind
in die Netto-Angebotspreise einzukalkulieren.

Die erforderlichen Baustelleneinrichtungen sind in die Einheitspreise
einzurechnen, falls im nachfolgenden Leistungsverzeichnis nichts
anderes erwähnt wird.

Von der Lage und Beschaffenheit des Baugrundstückes hat sich der
Bieter selbst zu überzeugen. Arbeitserschwernisse, die aus der Art und
Lage der Baustelle oder aus sonstigen Gründen entstehen können, gelten
innerhalb der vereinbarten Vergütung als abgegolten.

Auf den Zusatz "liefern, Fertigung, Montage einschl. Gerüste und
Hebezeuge etc. gem. Zeichnung und Berechnung" ist in den
Positionen der Einfachheit halber verzichtet worden. Alle Preise
verstehen sich für abnahmereife Arbeiten einschl. aller Nebenarbeiten sowie den dazugehörigen Materialien.
Stundenlohnarbeiten dürfen nur auf besondere Anordnung der
Bauleitung ausgeführt werden und müssen spätestens eine Woche
nach der Ausführung anerkannt worden sein. Später vorgelegte
Stundenlohnzettel werden nicht mehr berücksichtigt.

Die Schlußrechnung ist als solche deutlich zu kennzeichnen. Sie
muß die Abrechnung sämtlicher Bauleistungen enthalten. Mit der
Einreichung der Schlußrechnung erklärt der Auftragnehmer ausdrücklich, dass hierdurch sämtliche Leistungen, die er für das
Bauvorhaben erbracht hat, in Rechnung gestellt und abgerechnet
sind. Nachforderungen sind deshalb grundsätzlich ausgeschlossen.
Sämtliche Rechnungen, die nicht besonders als "Schlußrechnung"
gekennzeichnet sind, gelten als Abschlagszahlungen.

1.2.1  Besondere Normen, Verordnungen, Vorschriften und Richtlinien
Für das Bauvorhaben sind zusätzlich folgenden Normen, Verordnungen,
Vorschriften und Richtlinien zutreffend und zu berücksichtigen:
 - ArbStättV (Arbeitsstättenverordnung)
 - Unfallverhütungsvorschriften

1.2.2  Bau- und Bauteilmaße
Bau- und Bauteilmaße sind vom Auftragnehmer auf der Baustelle zu nehmen
/ zu kontrollieren, wenn die Maße und Bauteilmaße für zu erstellende /
zu bestellende Bauteile nicht ausdrücklich von der Bauleitung vorher
frei gegeben werden.

1.2.3  Vorlage allgemeiner bauaufsichtlicher Zulassungen / Prüfzeugnisse
Für ungeregelte Bauprodukte / Bauelemente mit Anforderungen an
Standsicherheit, Brandschutz, Schallschutz oder Einbruchschutz sind die
allgemeinen bauaufsichtlichen Zulassungen (AbZ) oder Prüfzeugnisse (AbP)
vor Baubeginn der Bauleitung vorzulegen, insbesondere wenn für den
ordnungsgemäßen Einbau der Elemente Anforderungen an die Bauteile
anderer Gewerke gestellt werden (z.B. Anschluss Brandschutzelemente an
andere Bauteile).

1.2.4  Baustellenbetrieb und Bauablauf
Der Unternehmer hat während der Bauzeit einen geeigneten Fachbauleiter
zu stellen, der ständig auf der Baustelle zu sein hat und per Telefon
erreichbar ist.
Der Fachbauleiter hat an den regelmäßig stattfindenden Baubesprechungen
teilzunhemen. Bauzeitenpläne werden vor Ausführungsbeginn verteilt.
Aus Gründen des Gesamtbauablaufes kann es erforderlich werden, einzelne
Leistungen vorab zu erstellen oder in Teilabschnitten zu erbringen, d.
h. es kann keine durchgängige Leistungserbringung garantiert / gefordert
werden.

1.2.5  Übergabe von Ausführungsplanungen an Auftragnehmer
Von der jeweiligen Bauleitung (Hochbau und Fachplaner) werden dem
Auftragnehmer (nicht eventuellen Subunternehmern) nach Auftragsvergabe
alle für sie relevanten Ausführungsplanungen per E-Mail im PDF-Format
zur Verfügung gestellt. Auf gesonderte Anforderungen können vereinzelte
Pläne auch im DWG-Format zugesandt werden.

## Stahlbeton-, Mauer-, und Putzarbeiten
Datum: 24.01.2024
EP-Anteile: Lohn; Material; Gerät; Sonstiges

### Titel 1 Baustelleneinrichtung

**1.1 Baustelleneinrichtung**
*** Pauschalposition
liefern einschl. technischer, sanitärer, sozialer u.
allg. Ausrüstung wie
- Gerät u. Maschinenpark
- Herrichten der Arbeitsplätze einschl. Ausleuchtung
  Raumabschlüsse  u. a. m.
- Schmutzbeseitigung der baulichen Verunreinigungen
- Maßnahmen gegen Diebstahl
- Sauberhaltung der Arbeitsbereiche im
  Baustellenbereich
- Schuttbeseitigung ist täglich vorzunehmen
- die zur Sicherung des Betriebs erforderlichen Absperrungen,
- Beschilderungen gemäß den UVV

Die Baustelleneinrichtung ist während der Bauzeit in
erforderlichem Umfang vorzuhalten und nach Beendigung
der Arbeiten zu räumen. Geländeflächen, auf denen sich
Baustelleneinrichtungen befunden haben, sind dem
früheren Zustand entsprechend wieder herzurichten.
Menge: 1,000 Psch

**1.2 Baustellen-WC**
Mobiles Baustellen-WC mit Handwaschbecken und Heizungsmöglichkeit anliefern, aufstellen und für alle Gewerke vorhalten.

Das Baustellen-WC ist wöchentlich zu reinigen und ggf. zu entleeren.

Anzubieten ist die Vorhaltezeit je 4 Wochen
Menge: 1,000 Stck

**1.3 Verlängerung Vorhaltezeit mobiles WC**
*** Bedarfsposition ohne GB
Verlängerung der Vorhaltezeit des vor. gen. mobilen WC´s um jeweils eine weitere Woche.

Preis per Verlängerungs- Woche
Menge: 40,000 St/W

**1.4 Gitterbauzaun**
*** Bedarfsposition ohne GB
Bauzaun als Fertigbauzaun aus Betonfüßen mit eingestellten Bauzaungittern, Höhe des Bauzaunes 2,0 m. Einzelne Bauzaunelemente miteinander verklammert, liefern undvorhalten, nach Beendigung der Bauarbeiten wieder demontieren und abfahren

Anzubieten ist die Vorhaltezeit je 8 Wochen

Die Leistung beinhaltet eine regelmäßige Kontrolle des Bauzaunes und ggf. erforderliche Nachbesserungen während der Bauzeit
Menge: 200,000 lfdm

**1.5 Verlängerung Vorhaltung Bauzaun**
*** Bedarfsposition ohne GB
Verlängerung der Vorhaltzeit des vor. gen. Bauzaunes um eine weitere Woche.

Anzubieten ist der Preis 1m Bauzaun/Woche

der Preis gilt auch als Minderpreis bei geringerer Standzeit
Menge: 2000,000 m/Wo

### Titel 2 Betonarbeiten

**2.1 Schalung Frostschürze 35/80 cm**
Verlorene Schalung aus Stahlmatte mit aufgeschrumpfter Polyethylenfolie für Frostschürze als U-Schale

Abmessung Frostschürze 35/80 cm
gem. Statik o. w. N.

liefern und in bauseitig ausgehobene Fundamentgräben einbauen, einschl der erforderlichen Distanzhalter

angebotenes Fabrikat: '..........................'
  ( Vom Bieter anzugeben)
Menge: 6,000 lfdm

**2.2 Schalung Einzelfundament 140/140/80 cm**
Verlorene Schalung aus Stahlmatte mit aufgeschrumpfter Polyethylenfolie für Streifenfundament als U-Schale

Abmessung Einzelfundament 140/140/80 cm

liefern und in bauseitig ausgehobene Fundamentgräben einbauen, einschl der erforderlichen Distanzhalter

angebotenes Fabrikat: '...............................'
  ( Vom Bieter anzugeben)
Menge: 2,000 Stck

**2.3 Schalung Einzelfundament 80/80/80 cm**
*** Bedarfsposition ohne GB
Verlorene Schalung aus Stahlmatte mit aufgeschrumpfter Polyethylenfolie für Streifenfundament als U-Schale

Abmessung Einzelfundament 80/80/80 cm

liefern und in bauseitig ausgehobene Punktfundamentlöcher einbauen, einschl der erforderlichen Distanzhalter

angebotenes Fabrikat: '...............................'
  ( Vom Bieter anzugeben)
Menge: 2,000 Stck

**2.4 Zulage Versatz im Sohlenrand**
Zulage für die Herstellung eines Sohlenversatzes gem. Sockeldetail durch Einlegen einer Gerüstbohle

Höhe des Sohlenversatzes  ca.  5,0 cm
Breite des Sohlenversatzes ca. 17,50 cm

in fix und fertiger Arbeit
Menge: 6,000 lfdm

**2.5 Stahlbeton der Streifen- und Einzelfundamente**
Stahlbeton der Streifen- und Einzelfundamente

Betongüte  : C 20/25

Bewehrung  : wird in gesonderter Pos. ausgeworfen

liefern und einbauen

Gesamte Leistung in fix und fertiger Arbeit
Menge: 5,500 m³

**2.6 Sohle d=12**
Stahlbetonsohle

Sohlenstärke  : 12 cm
Betongüte  : C 20/25

Bewehrung  : Q 188 Matte, gem. Angaben der Statik

unterhalb der Sohle ist eine vollflächige Baufolie vor
Betonierung auszulegen.

Gesamte Leistung in fix und fertiger Arbeit

erforderliche Nachbehandlungen der Sohlenflächen wie z.B. Wässerungsarbeiten sind Nebenleistung und werden nicht gesondert vergütet.
Menge: 9,000 m²

**2.7 Randschalung 20 cm**
Randschalung für die Herstellung der Sohle liefern, aufstellen, vorhalten und nach Fertigstellung der Betonierarbeiten wieder demontieren und abfahren,

Höhe der Randschalung 20 cm

in fix und fertiger Arbeit
Menge: 6,000 lfdm

**2.8 Ringbalken, Statik Pos. 102**
Ringbalken in Stahlbeton-Faserzement-U-Schale gem. Statik Pos. 102 liefern und auf den Mauerwerkswänden verlegen und Betonieren. Die Bewehrung wird in ges. Position ausgeworfen, s. Anlage Statik

Abmessung  : 17,5 / 24 cm
Betongüte  : C 20/25

Bewehrung  : 4 d 10 mm + Bügelmatte R 188
(Auch als Fenstersturz o.w.N. ausreichend).
Menge: 6,000 lfdm

**2.9 Stahlbetondecken d= 16 cm, Pos. 301**
Stahlbetondecke als Ortbetondecke gem. Statik Pos. 301

Betongüte  : C 20/25
Gesamtstärke  : 16 cm
Untersicht  : glatt
Bewehrung  :  R 188, unten liegend gem. Statik

Die Lieferung, Montage, vorhaltung  und Rückbau der erfoderlichen Schalung ist in diese Pos. einzukalkulieren und nicht gesondert vergütet

Einbauort:  Decke über KG, ehemaliges Treppenloch in der Gaststube
Menge: 6,000 m²

**2.10 Betonstahlmatten**
Betonstahlmatten BST 500 A als Lagermatten, liefern,
fachgerecht nach Bewehrungsplan einbauen und verlegen
einschl. aller erforderlichen Nebenarbeiten.
Menge: 250,000 kg

**2.11 Betonstabstahl**
Betonstabstahl DIN 488 St 37-2 in allen Durchmessern
liefern, nach Bewehrungsplan biegen u. fachgerecht
einbauen einschl. aller erforderlichen Nebenarbeiten.
Menge: 250,000 kg

### Titel 3 Mauer- und Putzarbeiten

**3.1 Deckendurchbrüche schließen, bis 50 mm**
Deckendurchbrüche in bestehenden Decken nach Demontage von Wasser, Abwasser, Heizungsleitungen, etc. einschalen und mit Beton in F90 Qualität verschließen.

Durchbruchsgrößen bis 50 mm
Deckenstärke: bis ca. 20 cm im Mittel
Menge: 20,000 Stck

**3.2 Deckendurchbrüche schließen, bis 100 mm**
Deckendurchbrüche in bestehenden Decken nach Demontage von Wasser, Abwasser, Heizungsleitungen, etc. und Gasleitungen einschalen und mit Beton in F90 Qualität verschließen.

Durchbruchsgrößen 50 bis 100 mm
Deckenstärke: ca. 20 cm
Menge: 10,000 Stck

**3.3 Deckendurchbrüche schließen, bis 150 mm**
Deckendurchbrüche in bestehenden Decken nach Demontage von Wasser, Abwasser, Heizungsleitungen, etc. und Gasleitungen einschalen und mit Beton in F90 Qualität verschließen.

Durchbruchsgrößen 100 bis 150 mm
Deckenstärke: ca. 20 cm
Menge: 10,000 Stck

**3.4 Verschließen von Öffnungen, bis 85 mm**
Verschließen von Öffnungen im Bestandsputz von ehemaligen Elektroverteilerdosen und Ähnlichem mittels Mörtel und Anpassen der Oberfläche an den Bestand.

Durchmesser der Öffnungen bis ca. 85 mm
Menge: 25,000 d

**3.5 Vergießen von Bodenabläufen mit Beton**
Vergießen von Bodenabläufen im KG mit Beton. Füllmenge je ca. 25 l Beton
Menge: 3,000 Stck

**3.6 Wandnischen ausmauern, 25/25 cm**
Wandnischen von Elektroverteilung, Einbaugehäusen, etc. mittels KSV Innenmauerwerk nach DIN 1053 ausmauerm.

Größe bis 25/25 cm

Stärke bis ca. 11,5 cm, Steinfestigkeitsklasse 12, Mörtelgruppe II a, Format DF, Mauerwerk liefern und vollfugig und im Verband gemauert fachgerecht herstellen. Das Anputzen der Oberfläche passend zum Bestand ist einzukalkulieren.
Der Anschluss an das Bestandsmauerwerk ist mittels Anker o. ä. geeignet herzustellen.

Gesamte Leistung in fix und fertiger Arbeit
Menge: 5,000 Stck

**3.7 Wandnischen ausmauern, 40/40 cm**
Wandnischen von Elektroverteilung, Einbaugehäusen, etc. mittels KSV Innenmauerwerk nach DIN 1053 ausmauerm.

Größe bis 50/50 cm

Stärke bis ca. 11,5 cm, Steinfestigkeitsklasse 12, Mörtelgruppe II a, Format DF, Mauerwerk liefern und vollfugig und im Verband gemauert fachgerecht herstellen.
Das Anputzen der Oberfläche passend zum Bestand ist einzukalkulieren.
Der Anschluss an das Bestandsmauerwerk ist mittels Anker o. ä. geeignet herzustellen.

Gesamte Leistung in fix und fertiger Arbeit
Menge: 5,000 Stck

**3.8 KSV Stärke 11,5 cm**
KS-Innenmauerwerk aus 11,5 cm KSV 12/IIa nach DIN 1053 im Quadro-Format liefern und fachgerecht im Klebeverfahren herstellen, einschl. sämtl. Nebenarbeiten wie Gerüstbau usw. Das Anlegen von Durchbrüchen und Wandschlitzen ist einzukalkulieren und wird nicht gesondert vergütet.

in fix und fertiger Arbeit

Die Abrechnung erfolgt per m²
Menge: 45,000 m²

**3.9 Zulage für Herstellen von Türöffnungen, Breite bis 1,01 m**
Zulage für das Herstellen von Türöffnungen in die KS Wand 11,5 cm der Pos. vor mit einer Breite bis b = 1,01 m mittels geeigneter Spannstürzen
Menge: 4,000 Stck

**3.10 KS-Mauerwerk wie Pos. vor, jedoch Ausführung als**
KS-Mauerwerk wie Pos. vor, jedoch Ausführung als Sichtmauerwerk im DF-Format
Menge: 25,000 m²

**3.11 KSV Stärke 17,5 cm**
KS-Innenmauerwerk aus 17,5 cm KSV 12/IIa nach DIN 1053 im Quadro-Format liefern und fachgerecht im Klebeverfahren herstellen, einschl. sämtl. Nebenarbeiten wie Gerüstbau usw. Das Anlegen von Durchbrüchen und Wandschlitzen ist einzukalkulieren und wird nicht gesondert vergütet.

in fix und fertiger Arbeit

Die Abrechnung erfolgt per m³

Gardrobe zum Saal
Menge: 1,600 m³

**3.12 Zulage für Herstellen von Türöffnungen, Breite bis 1,135 m**
Zulage für das Herstellen von Türöffnungen in die KS Wand 17,5 cm der Pos. vor mit einer Breite bis b = 1,135 m mittels geeigneter Spannstürzen
Menge: 1,000 Stck

**3.13 KSV Stärke 24 cm**
KS-Innenmauerwerk aus 24 cm KSV 12/IIa nach DIN 1053 im Quadro-Format liefern und fachgerecht herstellen, einschl. sämtl. Nebenarbeiten wie Gerüstbau usw. Das Anlegen von Durchbrüchen und Wandschlitzen ist einzukalkulieren und wird nicht gesondert vergütet.

Das Überdecken von: 4 Stck Türöffnungen b = 1,01 m
mittels geeigneter Spannstürzen ist einzukalkulieren.
Wandstärke: 24 cm

in fix und fertiger Arbeit

Die Abrechnung erfolgt per m³
Menge: 12,000 m³

**3.14 Zulage für Herstellen von Türöffnungen, Breite bis 0,885 m**
Zulage für das Herstellen von Türöffnungen in die KS Wand 24 cm der Pos. vor mit einer Breite bis b = 0,885 m mittels geeigneter Spannstürzen
Menge: 1,000 Stck

**3.15 Dichtungsschlämme, horizontal**
Lieferung und Verlegung einer horizontalen Abdichtung unterhalb der Mauerwerkswände im EG gemäß DIN 18533.

als Dichtungsschlämme unterhalb der Mauerwerkswände als Querschnittsabdichtung gemäß DIN 18533 als Streifen in einer Abwicklungslänge von ca. 40 cm, liefern und auf die Sohlenfläche nach Herstellervorschrift fachgerecht aufbringen.
incl. Herstellung eventuell erfoderlicher Kehlen und Fasen.
Menge: 6,000 lfdm

**3.16 Dichtungsschlämme senkrecht**
Lieferung und Verlegung einer vertikalen Abdichtung senkrecht an den Mauerwerkswände im EG Neubau gemäß DIN 18533.

als Dichtungsschlämme unterhalb der Perimeterdämmunggemäß DIN 18533 als Streifen in einer Abwicklungslänge von ca. 80 cm, liefern und auf die Wandfläche nach Herstellervorschrift fachgerecht aufbringen.

incl. Herstellung eventuell erfoderlicher Kehlen und Fasen.
Menge: 6,000 lfdm

**3.17 Abklebung Sohle**
Bitumenschweißbahn mit Glasgewebeeinlage

liefern und einschl. Aufbringung eines Voranstriches als horizontale Sperrschicht auf die Sohlenfläche in Bahnen vollflächig aufschweißen, Naht und Stoß- überdeckung mindestens 10 cm, an flankierenden Bauteilen ca. 10 cm hochkleben.

Zur Abrechnung gelangt die fertig verlegte Sohlenfläche ohne Naht- und Stoßüberdeckungen.

in fix und fertiger Arbeit

angebotene Schweißbahn: .............................
( Vom Bieter anzugeben )
Menge: 10,000 m²

**3.18 Umfassungsmauerwerk PP4, d=17,5 cm**
Umfassungsmauerwerk PP4, Stärke 17,5 cm gem. DIN 1035
liefern und fachgerecht im Klebeverfahren herstellen, einschl. sämtl. Nebenarbeiten wie Gerüstbau usw.

Die Abrechnung erfolgt per m²
Menge: 17,000 m²

**3.19 Zulage für Herstellen einer Fensteröffnung, Breite bis ca. 1,32 m**
Zulage für das Herstellen einer Fensteröffnung in die Porenbetonumfassungswand 17,5 cm der Pos. vor und das Überdecken mittels geeignetem Spannsturz, Breite bis ca. 1,32 m
Menge: 1,000 Stck

**3.20 Innenmauerwerk PP4, d=11,5 cm**
Umfassungsmauerwerk PP4, Stärke 11,5 cm gem. DIN 1035
liefern und fachgerecht im Klebeverfahren herstellen, einschl. sämtl. Nebenarbeiten wie Gerüstbau usw.

Die Abrechnung erfolgt per m²
Menge: 6,500 m²

**3.21 Zulage für Herstellen von Türöffnungen, Breite bis 1,01 m**
Zulage für das Herstellen von Türöffnungen in die Porenbetonwand 11,5 cm der Pos. vor und das Überdecken mittels geeignetem Spannsturz, Breite bis 1,01 m
Menge: 1,000 Stck

**3.22 Wandanschluss Mauerwerk**
Wandanschluss des neuen PP-Mauerwerkes an bestehendes KS-Mauerwerk herstellen durch Lieferung und Einbau von Edelstahlankern, welche in Abständen von 30 cm in das bestehende Mauerwerk einzubohren und einzukleben sind
Menge: 12,000 m

**3.23 Türdurchbruch 1,30 / 2,20 m schließen, Wandstärke 24 cm,**
Vorhandene Türöffnung, Größe ca. 1,26 / 2,135 m mit 11,5 cm starkem KS- Mauerwerk schließen.

1. Öffnung mit KS-Stein fachgerecht zumauern,  Mauerwerksanschluss an bestehende Mauerwerkswände mittels Flachanker in gedübelter Ausführung
2. Neues Mauerwerk einseitig mit Kalkzementputz mehrlagig anputzen und mit Feinputz an den Bestand angleichen

incl. Herstellen einer Verzahnung für den Anschluss einer neu zu erstellenden Wohnungstrennwand

Wandstärke: ca. 11,5 cm

Steinformat NF als einseitigs Sichtmauerwerk
Menge: 1,000 Stck

**3.24 Türdurchbruch 1,00 / 1,00 m schließen, Wandstärke 11,5 cm**
Vorhandene Türöffnung, Größe ca. 1,00 / 1,00 m mit 11,5 cm starkem KS- Mauerwerk schließen.

Vorgehensweise wie folgt:
1. Öffnung mit KS-Stein fachgerecht zumauern,  Mauerwerksanschluss an bestehende Mauerwerkswände mittels Flachanker in gedübelter Ausführung
2. Neues Mauerwerk einseitig mit Kalkzementputz mehrlagig anputzen und mit Feinputz an den Bestand angleichen

Wandstärke: ca. 11,5 cm zzgl. einseitig 1,5 cm Putz

Ort:
KG, Wand zwischen Heizungsraum und Tanklager
OG, Wand zwischen Zimmer und Saal
Menge: 2,000 Stck

**3.25 Türdurchbruch 88,5/2,01 m herstellen**
Türöffnungen in 24 cm starkem Mauerwerk mit einseitig Putz bis auf die Rohdecke wahlweise im Naßschneideverfahren oder durch Herausstemmen mit Herstellung von Verzahnung und Ausmauerung der Leibungen herstellen.
Die Montage und das Übermauern eines KS-Flachstürze 2DF ist einzukalkulieren.

Anfallender Bauschutt aus dem Gebäude schaffen und abfahren. Incl. Transport und Entsorgungskosten.

Baurichtmaß: 88,5 / 2,01 m
Mauerwerk: ca. 24 cm zzgl. einseitig je 1,5 cm Putz

Die Entsorgungskosten sind einzukalkulieren.

KG Wand zwischen Tanklager und Abstellraum
OG, Wand zum Saal
Menge: 2,000 Stck

**3.26 Estrichschlitz, Estrich 4-5 cm**
Herstellung eines Estrichschlitzes zur Montage einer Trockenbauwand auf die Rohdecke OG, durch zweifaches schneiden des vorhandenen Estriches (im Verbund) mit Fliesen- bzw. Linoleumbelag, als geraden, sauberen Begrenzungsschnitt im Bereich von neuen Trockenbauwänden,
Stärke des Estriches ca. 4-5 cm.

Schnitt fachgerecht mit Trennschleifer herstellen, das Abbruchmaterial ist aus dem Gebäude zu schaffen, zu laden abzufahren und zu entsorgen.

Je lfdm Estrichschlitz ist das 2-fache schneiden des bestehende Verbundestriches und das Herausstemmen des dazwischen liegende Estrichs einschließlich Entsorgung zu kalkulieren
Menge: 35,000 lfdm

**3.27 Trennschnitt Estrich 4-5 cm**
Trennschnitt durch vorhandenen Estrich (schwimmend bzw. im Verbund) mit Fliesen- bzw. Linoleumbelag als geraden, sauberen Begrenzungsschnitt im Bereich von neuen Gebäudetrennfugen und evtl. neu herzustellender Wände und Podeste, Stärke des Estriches ca. 4-5 cm, fachgerecht mit Trennschleifer herstellen.
Menge: 40,000 lfdm

**3.28 Trennschnitt Estrich 7-8 cm**
Trennschnitt durch vorhandenen Estrich (schwimmend bzw. im Verbund) mit Fliesen- bzw. Linoleumbelag als geraden, sauberen Begrenzungsschnitt im Bereich von neuen Gebäudetrennfugen und evtl. neu herzustellender Wände und Podeste, Stärke des Estriches ca. 7-8 cm, fachgerecht mit Trennschleifer herstellen.
Menge: 35,000 lfdm

**3.29 Trennschnitt Wand, 11,5 cm**
Trennschnitt durch den Verblendstein der Außenwand als geraden, sauberen Begrenzungsschnitt im des Anbaus Behindertengerechtes WC, Stärke der Verblendschale ca. 11,5 cm, fachgerecht mit Trennschleifer herstellen.
Menge: 15,000 lfdm

**3.30 Vorhandene Brüstung 1,56 / 0,70 m abbrechen**
Vorhandene Brüstung, Höhe ca. 0,70 m, in 2-schaligen Mauerwerk mit Luftschicht bis auf die Rohsohle abbrechen.

Herstellung wie folgt:
Verblendschale mit Verzahnung freistemmen und Leibung Steingerecht im Öffnungsmaß ausmauern.

Hintermauerwerk beidseitig bis auf die Rohsohle einschneiden und abbrechen. Der Abbruch des Hintermauerwerks ist nur im Naßschneideverfahren zulässig.

Anfallender Bauschutt aus dem Gebäude schaffen und abfahren. Incl. Transport und Entsorgungskosten.

Aufbau der Wand:
ca. 11,5 cm Verblendschale
ca. 5 cm Luftschicht
ca. 24 cm Innenmauerwerk
ca. 1,5 cm Putz

Maß der abzubrechenden Brüstung: ca. 1,56 x 0,70 m

Die Entsorgungskosten sind einzukalkulieren.

Saal, Erweiterung Türdurchbruch
Menge: 1,000 Stck

**3.31 Kalkzementputz**
Innenwandputz als Kalkzementputz auf KSV Mauerwerk in allen Geschossen, einschl. der erforderlichen Vorbereitungen des Putzuntergrundes mit erhöhter Festigkeit herstellen.

Putzausführung Kalkzementputz als Grob- und Feinputz mit folgendem Aufbau:
Spritzwurf MG III, Unterputz MG II, Oberputz MG II, d =
ca. 15 mm. Es ist zu gewährleisten, daß möglichst
zwischen den beiden Putzgängen naß in naß gearbeitet
wird.

Oberfläche: gefilzt, Qualitätsstufe Q 3, für offenporigen hellen Anstrich

Raumhöhe: bis ca. 2,75 m - entspr. Arbeitsgerüste sind
einzukalkulieren.
Nachbesserungen von Beschädigungen während der Bauzeit sind einzukalkulieren.

in fix und fertiger Arbeit
Menge: 85,000 m²

**3.32 Eckschutzschienen 90°**
scharfkantige, verzinkte Eckschutzschienen,
für 90° Aussenecken

liefern und in Einzellängen bis ca. 2.40 m nach Angabe
fachgerecht ansetzen.
Menge: 10,000 lfdm

**3.33 Wanddurchbruch, Größe 2,30 x 2,75 m, Statik Pos. 103**
Herstellung eines Wanddurchbruch zum Anbau des behindertengerechten WC´s im EG, Größe 2,30 x 2,75 m unter Hinzulieferung eines Stahlträgers HEA 140, incl. sämtlicher Abstützungsmaßnahmen, wie folgt:

- Außenwand der bisherigen Garderobe abbrechen, anfallen den Schutt laden abfahren und entsorgen.
- Wandstärke ca. 41 cm
- Decke abstützen, einseitiges Auflager für einen Stahlträger  mittels Trennschleifer flankensauber einschneiden, herausstemmen und nach Montage des Stahlträgers sauber beiputzen.
- Aufmauern eines 11,5 cm starken KS Wandpfeilers als zweites Auflager, Verzahnung mit angrenzender, neu zu errichtender Öffnungsausmauerung zum Saal.

Einbauort: Außenwand der Garderobe im EG
Trägerprofil: 1 x  HEM 140, gem. Statik Pos. 103
Länge  : ca. 2,30 m zzgl. beidseitig
Auflager: ca. 0,20 m

Das Herstellen der Öffnung, Lieferung, Montage und  Übermauern des Sturzes und das Ausmauern des Stahlträgersin F30 Qualität gem. Statik ist einzukalkulieren.

Anfallender Bauschutt aus dem Gebäude schaffen, laden und abfahren, incl. Transport und Entsorgungskosten.
Menge: 1,000 Stck

**3.34 Beiputzarbeiten DN 50**
Beiputzarbeiten an Durchbrüchen für Leitungsdurchführungen verschiederen Durchmesser bis DN 50, sowohl Decken als auch Wanddurchbrüche.

Putz bis an die Rohrleitung beiarbeiten, Oberfläche glätten und an den Bestand anarbeiten
Menge: 20,000 Stck

**3.35 Beiputzarbeiten, DN 50 - DN 100**
Beiputzarbeiten an Durchbrüchen für Rohrleitungen verschiedener Durchmesser von DN 50 bis DN 100, sowohl Decken als auch Wanddurchbrüche.

Putz bis an die Rohrleitung beiarbeiten, Oberfläche glätten und an den Bestand anarbeiten
Menge: 10,000 Stck

**3.36 Schlitze bis 4 x 2 cm schließen**
Mauerschlitze nach Abschluss der Montagearbeiten Elektro fachgerecht schließen und verputzen, einschl. sauberem Anschluß an vorhandenen Putz.

Abmessung Schlitze bis ca. 4 x 2 cm
Deckenhöhe ca. 2,75 m

Die Oberfläche ist durch mehrfaches putzen und glätten an den Bestand anzupassen.
Menge: 35,000 lfdm

**3.37 Schlitze bis 10 x 3 cm schließen**
Mauerschlitze nach Abschluss der Montagearbeiten Elektro fachgerecht schließen und verputzen, einschl. sauberem Anschluß an vorhandenen Putz.

Abmessung Schlitze bis ca. 10 x 3 cm
Deckenhöhe ca. 2,75 m

Die Oberfläche ist durch mehrfaches putzen und glätten an den Bestand anzupassen.
Menge: 10,000 lfdm

**3.38 Deckenschlitze bis 7 x 2 cm schließen**
*** Bedarfsposition ohne GB
Deckenschlitze fachgerecht schließen und verputzen, einschl. sauberem Anschluß an vorhandenen Putz.

Abmessung Schlitze bis ca. 7 x 2 cm
Deckenhöhe ca. 2,75 m

Die Oberfläche ist durch mehrfaches putzen und glätten an den Bestand anzupassen.

Hierbei sind Deckenschlitze von jeweils ca. 0,75 m Länge zu kalkulieren.
Menge: 1,000 lfdm

**3.39 Rohrkasten 25/25 cm**
2-seitige Rohrkästen vertikal und horizontal,
Außenabmessungen bis ca. 25 / 25 cm, liefern und in fix und fertiger Arbeit nach Angaben der Bauleitung fachgerecht ansetzen, in Einzellängen bis ca. 2,75 m.
Menge: 5,000 lfdm

**3.40 Vorhandene Brandschutztür demontieren**
Vorhandene Brandschutztür 88,5 / 2,135 m mit Stahlumfassungszarge demontieren, laden, abfahren und entsorgen.

Mauerwerk: 24 cm zzgl Putz

Die Entsorgungskosten sind einzukalkulieren.
Menge: 1,000 Stck

**3.41 Stahltür, Umfassungszarge, KG**
Stahltür als Kellertür, mit Umfassungszarge.
Maulweite ca. 115-150 mm

Einflügeliges Türelement. Anschlagart DIN links.
Türblatt 42 mm dick, 3-seitig gefälzt. Blechdicke ca. 1,0 mm.
Zarge ca. 2,0 mm dick, mit dreiseitiger Dichtung.
Befestigung der Zarge durch Schraubmontage.
Anzahl 3 Stck. je Seite.
Flächenbündiges Türblatt ohne Bandprägung Türblatt
und Zarge verzinkt und pulverbeschichtet grundiert,
ähnlich RAL 9002 (Grauweiß), Einsteckschloss mit
Wechsel, pz-gelocht. Kunststoff-Drückergarnitur schwarz mit Kurzschild. Drücker festdrehbar gelagert
Incl. passendem Profilzylinder mit 5 Schlüsseln
1 Sicherungszapfen, 2 Konstruktionsbänder mit
Kugellager.

Baurichtmaß (BxH mm): 885 x 2010 mm

Liefern und nach Herstellervorschrift einbauen.

Anschlagart: DIN links

Türblatt:  Blechdicke ca. 1,0 mm
Zarge als:  Umfassungszarge
Ausstattung mit Federband

Hersteller der Tür: ...................................
  (vom Bieter anzugeben)

Einbauort: Kellergeschoss
Menge: 3,000 Stck

**3.42 Stahltür wie Pos. vor, jedoch T30/RS, Umfassungszarge, KG**
Stahltür wie Tür der Pos. vor, jedoch Ausführung als T30/RS-Tür

Brandschutzqualität: T30 / RS nach DIN 4102

Baurichtmaß: 1010 / 2010 mm

Einbauort: Kellergeschoss
Menge: 1,000 Stck

**3.43 Stahltür wie Pos. vor, jedoch T30/RS, Stahleckzarge, OG**
Stahltür wie Tür der Pos. vor, jedoch Ausführung als T30/RS-Tür mit Stahleckzarge

Brandschutzqualität: T30 / RS nach DIN 4102

Baurichtmaß: 885 / 2010 mm

Einbauort: OG Zugang zum Dachraum Saal

Das Anputzen der Stahleckzarge ist einzukalkulieren
Menge: 1,000 Stck

**3.44 Stahltür, Stahleckzarge, KG**
Stahltür als Kellertür, mit Stahleckzarge
Maulweite ca. 115-150 mm

Einflügeliges Türelement. Anschlagart DIN links.
Türblatt 42 mm dick, 3-seitig gefälzt. Blechdicke ca. 1,0 mm.
Zarge ca. 2,0 mm dick, mit dreiseitiger Dichtung.
Befestigung der Zarge durch Schraubmontage.
Anzahl 3 Stck. je Seite.
Flächenbündiges Türblatt ohne Bandprägung Türblatt
und Zarge verzinkt und pulverbeschichtet grundiert,
ähnlich RAL 9002 (Grauweiß), Einsteckschloss mit
Wechsel, pz-gelocht. Kunststoff-Drückergarnitur schwarz mit Kurzschild. Drücker festdrehbar gelagert
Incl. passendem Profilzylinder mit 5 Schlüsseln
1 Sicherungszapfen, 2 Konstruktionsbänder mit
Kugellager.

Baurichtmaß (BxH mm): 885 x 2010 mm

Liefern und nach Herstellervorschrift einbauen.

Anschlagart: DIN links

Türblatt:  Blechdicke ca. 1,0 mm
Zarge als:  Stahleckzarge
Ausstattung mit Federband

Hersteller der Tür: ...................................
  (vom Bieter anzugeben)

Einbauort: Kellergeschoss

Das Anputzen der Stahleckzarge ist einzukalkulieren
Menge: 2,000 Stck

**3.45 T-30 / RS Tür, 1,135/2,135 m, Stahlumfassungszarge, EG**
T-30 / RS Tür, als Holztürblatt mit Umfassungszarge für nachträgliche Montage in Mauerwerk mit folgenden Einzelheiten liefern und nach Herstellervorschrift fachgerecht einbauen:

Ausführung als Rauchschutztür nach DIN 18095 !!!

Brandschutzqualität: T30 / RS nach DIN 4102

Türblatt überfälzt, einhängfertig mit Vollspanplatte,
Stahlzarge verzinkt und grundiert für bauseitigen Anstrich.

Oberfläche: Schichtstoff Resopal 0,8 mm stark
im Standard-Farbton nach Wahl des AG

Baurichtmaß: 1135 / 2135 mm
als Volltür
Klimaklasse III
Beansspruchungsgruppe S

überfälztes Türblatt
Einbau in Mauerwerk als Umfassungszarge
Maulweite 115 bis 200 mm

Schloß als schweres Riegel-Fallenschloß, DIN 18250 in Behördenqualität, Klasse 4, vorgerichtet für PZ

Gleitschienen-Obentürschließer für 1-flgl. Türen nach EN 1154, mit CE-Kennzeichnung,
mit integrierter selbstregulierender Öffnungsdämpfung und Schließverzögerung. Schließgeschwindigkeit und Endschlag stufenlos einstellbar,

Größe EN 7
Farbe: Weißaluminium, RAL Ton 9006 nach Wahl des AG

Drückergarnitur Edelstahl mit Kurzschildern, passend zum Bestand, passend für Feuerschutztüren.

liefern und in fix und fertiger Arbeit einbauen

angebotenes Fabrikat Tür: '.........................'
  ( Vom Bieter anzugeben )

angebotenes Fabrikat Drücker: '.........................'
  ( Vom Bieter anzugeben )
Menge: 3,000 Stck

**3.46 T-30 / RS Tür, 1,01/2,135 m, Stahlumfassungszarge**
*** Bedarfsposition ohne GB
T-30 / RS Tür, als Holztürblatt mit Umfassungszarge für nachträgliche Montage in Mauerwerk mit folgenden Einzelheiten liefern und nach Herstellervorschrift fachgerecht einbauen:

Ausführung als Rauchschutztür nach DIN 18095 !!!

Brandschutzqualität: T30 / RS nach DIN 4102

Türblatt überfälzt, einhängfertig mit Vollspanplatte,
Stahlzarge verzinkt und grundiert für bauseitigen Anstrich.

Oberfläche: Schichtstoff Resopal 0,8 mm stark
im Standard-Farbton nach Wahl des AG

Baurichtmaß: 1010 / 2135 mm
als Volltür
Klimaklasse III
Beansspruchungsgruppe S

überfälztes Türblatt
Einbau in Mauerwerk als Umfassungszarge
Maulweite 115 bis 200 mm

Schloß als schweres Riegel-Fallenschloß, DIN 18250 in Behördenqualität, Klasse 4, vorgerichtet für PZ

Gleitschienen-Obentürschließer für 1-flgl. Türen nach EN 1154, mit CE-Kennzeichnung,
mit integrierter selbstregulierender Öffnungsdämpfung und Schließverzögerung. Schließgeschwindigkeit und Endschlag stufenlos einstellbar,

Größe EN 7
Farbe: Weißaluminium, RAL Ton 9006 nach Wahl des AG

Drückergarnitur Edelstahl mit Kurzschildern, passend zum Bestand, passend für Feuerschutztüren.

liefern und in fix und fertiger Arbeit einbauen

angebotenes Fabrikat Tür: '.........................'
  ( Vom Bieter anzugeben )

angebotenes Fabrikat Drücker: '.........................'
  ( Vom Bieter anzugeben )
Menge: 1,000 Stck

### Titel 4 Estricharbeiten

**4.1 schwimm. Estrich EG**
schwimmender Zementestrich mit folgenden Einzelheiten:

Zementestrich  CT-C30-F5 gem. DIN 18560-1 und DIN
18560-2 herstellen und verdichten sowie in richtiger
Höhenlage ebenflächig nach den Anforderungen der DIN
18202, Tab. 3, Zeile 3, einbauen. Oberfläche abreiben
und glätten.  Stärke des Estriches:  60 mm

Liefern und Verlegen von Dämmschicht aus Dämmstoffen
gem. DIN 18560-2, Abschnitt 3.3 in einer

Gesamtstärke von 20 mm aus:

1 Lage Wärmedämmung EPS 035 DEO 20 mm

Als Trennlage ist eine Lage PE-Folie für Abdeckung und
Schutz der Dämmschicht zu liefern und einzubauen.
Stoßüberlappung min 80 mm. Die Abdeckung an den Rändern
bis zur Oberkante des Randdämmstreifens hochziehen.
Einzukalkulieren ist die Lieferung und Verlegung eines
ausreichend dimensionierten Randstreifen an allen
aufgehenden Bauteilen zur Ausbildung ordnungsgemäßer
Randfugen und zur Vermeidung von Schallbrücken.

Richtrezeptur:
Portlandzement CEM I 32,5 R  65 kg
Kiessand 0/8 (Sieblinienbereich A/B 8)  300 kg
Silat Dispersion ca. 1,2% v. ZG ca.  0,75kg
Wasser-/Zementwert <= 0,50

angebotener Estrich: '....................................'
  (Vom Bieter anzugeben )

angebotene Dämmung: '...................................'
  (Vom Bieter anzugeben )

Der Estrich ist mit einer Kuststoff-Faser zu bewehren für die Belegung mit keramischen Belägen
Menge: 6,000 m²

**4.2 schwimm. Estrich, WC-Anbau**
schwimmender Zementestrich mit folgenden Einzelheiten:

Zementestrich  CT-C30-F5 gem. DIN 18560-1 und DIN
18560-2 herstellen und verdichten sowie in richtiger
Höhenlage ebenflächig nach den Anforderungen der DIN
18202, Tab. 3, Zeile 3, einbauen. Oberfläche abreiben
und glätten.  Stärke des Estriches:  60 mm

Liefern und Verlegen von Dämmschicht aus Dämmstoffen
gem. DIN 18560-2, Abschnitt 3.3 in einer

Gesamtstärke von 120 mm aus:

2 Lage Wärmedämmung EPS 035 DEO 60 mm

Als Trennlage ist eine Lage PE-Folie für Abdeckung und
Schutz der Dämmschicht zu liefern und einzubauen.
Stoßüberlappung min 80 mm. Die Abdeckung an den Rändern
bis zur Oberkante des Randdämmstreifens hochziehen.
Einzukalkulieren ist die Lieferung und Verlegung eines
ausreichend dimensionierten Randstreifen an allen
aufgehenden Bauteilen zur Ausbildung ordnungsgemäßer
Randfugen und zur Vermeidung von Schallbrücken.

Richtrezeptur:
Portlandzement CEM I 32,5 R  65 kg
Kiessand 0/8 (Sieblinienbereich A/B 8)  300 kg
Silat Dispersion ca. 1,2% v. ZG ca.  0,75kg
Wasser-/Zementwert <= 0,50

angebotener Estrich: '....................................'
  (Vom Bieter anzugeben )

angebotene Dämmung: '...................................'
  (Vom Bieter anzugeben )

Der Estrich ist mit einer Kuststoff-Faser zu bewehren für die Belegung mit keramischen Belägen
Menge: 9,000 m²

**4.3 Untergrundvorbehandlung OG Bestandsgebäude**
Untergrundvorbehandlung

Bodenfläche OG Bestandsgebäude durch Kugelstrahlen o. ä.  vorbereiten. Abtrag bis 1 mm, einschließlich Absaugen und Entsorgen des anfallenden Schutts.
Menge: 50,000 m²

**4.4 Verbundestrich OG Bestandsgebäude**
Estrich als Verbundestrich

Gesamtstärke ca. 4-5 cm

Zementestrich  CT-C30-F5 gem. DIN 18560-1 und DIN
18560-2 herstellen und verdichten sowie in richtiger
Höhenlage ebenflächig nach den Anforderungen der DIN
18202, Tab. 3, Zeile 3, einbauen. Oberfläche abreiben
und glätten.

mittlere Stärke des Estriches:  40 mm
Menge: 50,000 m²

**4.5 Beschleuniger 14 Tage**
Zulage für die Lieferung und die Beimengung eines Schnellbinderzusatzes,
Fabrikat Knopp Beschleuniger od. gl.
( Belegereif nach 14 Tagen).

Verarbeitung nach Herstellervorschrift

angebotenes Fabrikat: '..................'
(Vom Bieter anzugeben)
Menge: 50,000 m²

**4.6 Estrichfugen**
Estrichfugen verklammern und verharzen
Menge: 20,000 lfdm

**4.7 Estrichschlitze bis 15 x 4 cm schließen**
Schlitze im vorhandenen verbundestrich, mittels geeignetem Estrichbeton nach Abschluss der Abbrucharbeiten fachgerecht schließen und glätten, einschl. sauberen Anschluß an vorhandenen Estrich

Abmessung der Estrichschlitze:
Breite bis ca. 15 cm,
Tiefe bis ca. 4-5 cm

Ein ggf. erfoderlicher Haftgrund ist einzukaklulieren
Menge: 25,000 lfdm

### Titel 5 Tagelohnarbeiten

*Hinweis: Vorbemerkung Stundenlohnarbeiten*
Die Verrechnungssätze sind unaufgegliedert anzubieten.
Die Sätze enthalten sämtliche Gemeinkosten,
Nebenkosten, Gewinn und sonstige Zuschläge zu den
Verrechnungssätzen. Die vom Auftraggeber angeordneten
Überstunden werden in Höhe der tariflichen
Vereinbarungen vergütet.
Wegekosten und Wegezeiten werden nicht vergütet.

Regiearbeiten sind im Bedarfsfall vorher anzumelden,
der Umfang festzulegen und vom Auftraggeber
ausdrücklich genehmigen zu lassen, ansonsten erfolgt
keine Vergütung.
Regieberichte sind täglich zu führen und der Bauleitung
innerhalb von 3 Werktagen zur Unterschrift vorzulegen.

Die für die Leistung benötigten Baustoffe sind
einschließlich Lieferung frei Baustelle zu rechnen.
Gerätekosten beinhalten auch die An- und Abfahrt zur
Baustelle sowie die Lohnkosten für das
Bedienungspersonal und die Betriebsstoffe.

**5.1 Stunden Facharbeiter**
Für eventuell erforderliche Arbeiten, die nicht in der
Leistungsbeschreibung erfaßt sind und nur auf
ausdrückliche Anweisung und nach Angabe der Bauleitung bzw. AG
gegen Nachweis zur Ausführung kommen, werden verrechnet
für

Facharbeiter :
Menge: 35,000 Std

**5.2 300,- Euro Material**
300,- Euro Material zum Nachweis im Zusammenhang mit
den vor. gen. Tagelohnarbeiten
Menge: 1,000 z.N.
